# Neubau THW OV Naumburg, Am Hohen Stein 39
Angebotsaufforderung (GAEB DA XML 3.2, DA83)
Projekt: 9428222002
Währung: EUR
Nebenangebote zugelassen: ja
Vergabeart: Öffentliche Ausschreibung
Auftraggeber: LB BLSA Halle (Saale), An der Fliederwegkaserne 21, 06130 Halle (Saale)
Erstellt mit: GXML Toolbox V3.3 R20210630, iTWO_64 V11.0.738, 14.01.2026

## 4 Los 27 Abgasabsaugung KFZ-Halle
Datum: 14.01.2026

*Hinweis: 1. Allgemeine Baubeschreibung*
1. Allgemeine Baubeschreibung

Die Bundesanstalt für Immobilienaufgaben, vertreten durch den Landesbetrieb Bau Sachsen Anhalt, beabsichtigt im Rahmen des THW-Bauprogramms 2020-2030 den Neubau eines Ortverbandsgebäudes für das THW in Naumburg.

Der Neubau gliedert sich in zwei Gebäudeteile
- Gebäudeteil 1 - OV-Gebäude (Verwaltung)
- Gebäudeteil 2 - Kfz-Halle

Im OV-Gebäude sind Büro- und Schulungsräume sowie Umkleide- und Sanitärräume untergebracht. In der Kfz-Halle werden 10 Einstellboxen für die Einsatzfahrzeuge des THW vorgesehen. Jeder Einstellplatz ist über ein Sektionaltor befahrbar. Die Lagerung der OV-Materialien erfolgt in einem separaten Lageranbau, der mittels Schleppdach von der Kfz-Halle getrennt ist. Die Kfz-Halle ist unbeheizt. Die Wärmeversorgung des OV-Gebäudes erfolgt mit einer Luft-Wasser-Wärmepumpe.

Grundstücksgröße: 9.030 m²

OV-Gebäude: BGF 837 m³
  BRI 3.201 m³
  2 Vollgeschosse
  nicht unterkellert
  Traufhöhe 6,65 m
  Firsthöhe 7,30
  Pultdach/Gründach 2,5° DN

Kfz-Halle  BGF 755 m²
  BRI 4.431 m³
  1 Vollgeschoss
  nicht unterkellert
  Traufhöhe 5,08 m
  Firsthöhe 6,20 m
  Pultdach/Gründach mit PV-Anlage 5° DN

1.1 Lage, Zufahrt und Grundstück

Anschrift: Am Hohen Stein 39, 06618 Naumburg (Saale)

Die Baustelle befindet sich im Bundesland Sachsen-Anhalt, im Burgenlandkreis in der Stadt Naumburg (Saale). Das Baugrundstück befindet sich am Ortsrand von Naumburg in einem Gewerbegebiet, direkt an der öffentlichen Straße - Am Hohen Stein - gelegen. Versorgungs- und verkehrstechnisch ist das Grundstück ortsüblich erschlossen (Elektro, zentrale Wasserver- und - entsorgung, Telekommunikation, Ferngas) liegen am Grundstück an.

Das Baugrundstück ist von der Bundestraße 87 über den Steinkreuzweg, die Wilhelm-Franke-Straße und die Straße am Hohen Stein anfahrbar. Das Baugrundstück hat einen direkten Anschluss nach Nordwesten zur Straße Am Hohen Stein. Über das Gewerk Los 1 wird eine entsprechende Zufahrt mit Unterbau und Asphaltdeckung auf das Grundstück hergestellt. Das Los 2 stellt eine beschotterte Fläche als provisorische Verkehrsfläche und Aufstellfläche für die Sanitär - und Bürocontainer her. Über das Los 3 wird Baustrom und Bauwasser auf dem Baufeld eingerichtet und das Gelände mit einem Bauzaun umlaufend eingezäunt.

Für Zu- und Abfahrten vom öffentlichen Straßen- und Wegenetz hat sich der AN über bestehende und während der Bauzeit zu erwartende Beschränkungen bzw. Auflagen beim jeweiligen Baulastträger / Wegeeigentümer zu informieren. Die Benutzung öffentlicher und nicht öffentlicher Wege bedarf der vorherigen Zustimmung des jeweiligen Wegeeigentümers.

Der Schutz der Fahr- und Fußwege und die entsprechende Rücksichtnahme sind zu gewährleisten. Temporäre Verkehrseinschränkungen für den öffentlichen Bereich der anliegenden Fußwege und Straßen (u.a. für Anlieferungsprozesse Abtransporte) sind eigenverantwortlich mit der Stadt Naumburg abzustimmen und eventuell erforderliche Genehmigungen einzuholen. Die Einschränkungen und Behinderungen des öffentlichen Verkehrs außerhalb des Baufeldes sind auf ein Minimum zu beschränken.

Parken ist im Baustellenbereich unter Rücksichtnahme auf der anderen am Bau beteiligten Gewerke möglich. Die Straßenverkehrsordnung ist einzuhalten.

1.2 Anschlussmöglichkeiten an Ver- und Entsorgungsleitungen

Die für den Baubetrieb erforderlichen Anschlüsse für Wasser und Elektroenergie werden über das Los3 hergerichtet. An diesen Anschlusspunkten kann über alle Gewerke der Baustrom bzw. Bauwasser entnommen werden.

1.3 Lager- und Arbeitsplätze

Dem AN werden außerhalb des Baubereiches keine Lager- und Arbeitsplätze sowie Flächen für die Baustelleneinrichtung zur Verfügung gestellt. Innerhalb des Baufeldes können Flächen zur Verfügung gestellt werden. Dies hat in Abstimmung mit den anderen am Bau beteiligten Gewerken zu erfolgen. Der Bedarf ist bei den wöchentlich stattfinden Bauberatungen rechtzeitig anzukündigen.

1.4 Gewässer

Mit dem Gewerbegebietsgraben Weichau quert ein Gewässer der II. Ordnung die Zufahrt zum Grundstück und verläuft parallel zum Baufeld. In diese Gewässer darf kein Eintrag von jeglichen Abwässern erfolgen. Zum Einleiten von Oberflächenwasser und häuslichen Abwasser kann der Abwasserhausanschluss genutzt werden.

1.5 bauseitige Vorleistungen

- Zufahrt auf das Grundstück
- Medienanschlüsse bis auf das Grundstück bzw. Umverlegen
  von Medien, Abwasseranschluss mit Anschlussschacht auf
  dem Grundstück, Leerrohre für Strom und Telekommunikation
  bis auf das Grundstück
- Herstellen provisorischer Verkehrsflächen auf dem Grundstück
  und Aufstellfläche für Sanitär- und Bürocontainer
- Liefern, Aufstellen, Unterhalten, Rückbau und Abtransport
  eines Sanitärcontainers und eines Baustellencontainers für die
  Baustellenbesprechungen
- Herstellen der entsprechenden Anschlussleitungen für
  Baustrom und Bauwasser einschl. Erdarbeiten
- Herstellen, liefern, Unterhalten und Rückbau einer
  Bauzaunanlage mit Bauzauntor
- Liefern, Aufstellen und Unterhalten einer Winterbauheizung
  auf Anweisung der Bauleitung
- Beleuchtung der Hofflächen und Gebäudeinnenräume
  während der Bauzeit
- Beschilderung der Baustellenzufahrt für die gesamte Bauzeit
  (Kennzeichnung Baustellenverkehr)
- Herstellen Gründungsbauteile (Fundamente, Bodenplatten u.
  dgl.), Wände und Decken
- Einmessung und Absteckung der Gebäudeachsen und
  Höhenfestpunkte

1.6 Termine und Fristen

Die Koordination des Bauablaufes unter Berücksichtigung aller Vorgaben zur Bauabschnittsbildung, gleichzeitig laufenden Bautätigkeiten sowie Arbeiten Dritter bleibt dem AN überlassen. Die Durchführung der Arbeiten ist innerhalb der vertraglich festgelegten Ausführungspflichten und Teilfristen sicherzustellen.

Unter Berücksichtigung aller vorgenannten Randbedingungen und Gegebenheiten sowie der Bauzeitenforderung des Auftraggebers ist der detaillierte Bauablauf in Eigenverantwortung des Auftragnehmers festzulegen und vor Baubeginn dem Auftraggeber zu übergeben. Dem Auftragnehmer wird hierzu, nach Auftragserteilung, ein vorläufiger Bauablaufplan als Basis übergeben.

1.7 Bauablauf

Bauablaufbedingte Unterbrechungen im Rahmen der Ausführung bis zur Fertigstellung sind mit einzukalkulieren.

1.8 Technische Spezifikationen

Soweit in der Leistungsbeschreibung auf Technische Spezifikationen, z.B. nationale Normen, mit denen Europäische Normen umgesetzt werden, europäische technische Zulassungen, gemeinsame technische Spezifikationen, Internationale Normen, Bezug genommen wird, werden auch ohne den ausdrücklichen Zusatz: „oder gleichwertig“ immer gleichwertige Technische Spezifikationen in Bezug genommen.

*Hinweis: 2. Allgemeine und Technische Vorbemerkungen*
2. Allgemeine und Technische Vorbemerkungen

2.1 Schutzbereiche und Schutzobjekte

Bei der Durchführung aller Bauarbeiten ist das Gesetz zum Schutz vor schädlichen Umwelteinwirkungen durch Luftverunreinigungen, Geräusche, Erschütterungen und ähnliche Vorgänge zu beachten und einzuhalten (Bundesimmissionsschutzgesetz).

Das Austreten von wassergefährdenden Stoffen ist grundsätzlich zu vermeiden. Auftretende Schäden durch Austreten von wassergefährdenden Stoffen sind unverzüglich dem Trinkwasserversorger und dem Landkreis als untere Wasserbehörde anzuzeigen.

Während der Bauphase sind die Immissionsschutzwerte der aktuell gültigen TA Lärm entsprechend Gebietseinstufung einzuhalten. Dabei gilt als Nachtzeit die Zeit von
20:00 Uhr bis 07:00 Uhr.

Die an die Baumaßnahme angrenzenden Gebäude und Anlagen sind grundsätzlich vor Beschädigungen (wie z.B. Staub, Erschütterungen und Lärm) zu schützen.

2.2 Baubehelfe

Alle für die Durchführung der Arbeiten erforderlichen Baubehelfe und deren Vorhaltung, Wartung und Beseitigung sind Sache des AN und in die Einheitspreise einzurechnen.
Eventuelle Kosten, Sonn-, Feiertags- und Nachtzuschläge werden nicht gesondert vergütet und sind in die entsprechenden Positionen einzukalkulieren.

2.3 Baustelleneinrichtung

Über das Los 3 wird auf dem Grundstück ein Sanitärcontainer und ein Besprechungscontainer für die gesamte Bauzeit errichtet. Das Aufstellen eines eigenen Containers ist der Bauleitung rechtzeitig vorher anzuzeigen. Für die Sicherung des eigenen Containers hat der AN selbst zu sorgen.
Durch die Aufstellung eines eigenen Containers dürfen die Arbeiten anderer Gewerke nicht behindert werden. Die Lagerung feuergefährlicher Stoffe bedarf einer ausdrücklichen Zustimmung der Bauleitung. Nach Aufforderung durch den AG sind benutzte Flächen innerhalb von drei Werktagen besenrein zu räumen.

Die Standorte für eventuell benötigte Krananlagen und größere Baumaschinen sind mit der Bauleitung des AG abzustimmen.

Über das Los 3 erfolgt das Herstellen von Anschlusspunkten von Baustrom und Bauwasser auf dem Grundstück. Von diesen Punkten können von allen Gewerken die Medien entnommen werden. Verbräuche der Medien werden auf alle Gewerke umgelegt. Über das Los 3 wird für die Hofflächen und auch die Innenräume die Beleuchtung hergestellt.

Das Aufstellen bzw. Anbringen von eigenen Werbeträgern ist nicht zulässig. Am Grundstück zur Straße wird über das Los 3 eine Bautafel aufgestellt. Auf der Bautafel wird ein UV-beständiger Aufkleber je beauftragter Firma mit der Firmenbezeichnung angebracht. Die Kosten je Firmenschild auf der Bautafel werden auf den jeweiligen AN umgelegt.

2.4 Stoffe und Bauteile

Sämtliche zur Anwendung kommenden Baustoffe sind vom AN zu beschaffen, soweit in den Positionen des LV nicht andere Angaben gemacht werden. Der AN hat den Nachweis der Eignung für die von ihm vorgesehenen Baustoffe gemäß den Zusätzlichen Vertragsbedingungen und Richtlinien dem AG auf Aufforderung vorzulegen.

Werden im Leistungsverzeichnis Mengen in kg ausgeschrieben, so sind dem AG die für diese Materialien die Originallieferscheine ebenfalls zu übergeben.

2.5 Abfälle

Eigenes Restmaterial, Verschnitt, Bruch, Verpackungsmaterial und dergleichen ist vom AN kostenlos zu beseitigen. Das Sortieren, Zwischenlagern und getrennte Laden und Transportieren ist in den Preis einzukalkulieren.

Die Übernahme sowie die vollständige, ordnungsgemäße und schadlose Entsorgung der Abfälle haben unter Beachtung der geltenden Gesetzte, zugehörigen Verordnungen sowie einschlägiger umwelt- und abfallrechtlichen Bestimmungen zu erfolgen. Es ist ein Nachweis der durchgeführten Entsorgungen zu erbringen.

Das Einfüllen von Abfällen in Arbeitsräume, sowie das Eingraben auf der Baustelle ist untersagt.

2.6 Winterbau

Das Errichten einer Winterbauheizung ist eine bauseitige Vorleistung und nicht Sache des Auftragnehmers.

2.7 Beweissicherung

Die Beweissicherung liegt in der Verantwortung des AN. Eventuelle Schadensersatzansprüche der Eigentümer hinsichtlich Schäden, welche durch die Bautätigkeit verursacht werden, gehen zu Lasten des AN und sind zwischen den Betroffenen eigenständig zu regulieren.

2.8 Sicherungsmaßnahmen

Die Baustelle ist komplett durch einen Bauzaun umschlossen und gesichert. Zufahrt ist über ein Baustellentor sichergestellt, das Tor wird täglich nach Arbeitsschluss verschlossen. Schlüssel werden über den AG an den AN ausgegeben. Für die Sicherheit auf der Baustelle ist der AN selbst verantwortlich. Es sind die Unfallverhütungsvorschriften (UVV) und die Sicherheitsregeln der Gesetzlichen Unfallversicherung (GUV) zu beachten. Durch den AG wird ein SIGEKO beauftragt.

2.9 Aufmaßverfahren

Das Aufmaßverfahren entspricht der VOB Teil C. Die Leistungen werden, wie im Leistungsverzeichnis beschrieben, aufgemessen und abgerechnet. Aufmaßblätter sind durch den AN zu erstellen und der Abrechnung zur Prüfung beizulegen. Aufmaße sind entsprechend VOB gemeinsam durch AN und AG zu erstellen. Für jede OZ ist ein separates Aufmaßblatt zu führen.

2.11 Zusammenfassende Angaben für die Erarbeitung des Sicherheits- und Gesundheitsschutzplanes (SiGe-Plan)

Jeder AN ist dafür verantwortlich, dass seine auf der Baustelle tätigen Bauleiter bzw. Aufsichtsführenden, einschließlich seiner Subunternehmer, Kenntnis über den SiGe-Plan, die Baustellenordnung sowie die einschlägigen Arbeits- und Unfallverhütungsvorschriften haben.

2.12 Gerüste und Arbeitsgerüste

Fassadengerüste werden über das Los bereitgestellt. Diese können vom AN auf eigene Gefahr benutzt werden. Müssen vorhandene Schutzvorrichtungen entfernt werden, so sind diese nach Beendigung der Arbeiten vorschriftsgemäß wiederherzustellen. Das Anbringen von Schwenkkranaufzügen u. dgl. darf nur nach Abstimmung mit dem Aufsteller der Gerüste oder mit der Bauleitung erfolgen.

2.14 Fachbauleiter

Auf der Baustelle muss während der Ausführung von Bauarbeiten des AN ständig ein fachlich qualifizierter, deutschsprachiger und für die Leitung der Ausführung bestellter Fachbauleiter des AN anwesend sein.

2.15 Bautagesberichte

Durch den AN sind Bautagesberichte zu führen. Diese sind dem AG wöchentlich zur Baubesprechung zu übergeben, sofern der AG nach Absprache keinen anderen Zeitpunkt zulässt. Sie müssen alle Angaben enthalten, die für die Ausführung und Abrechnung des Auftrages von Bedeutung sein können.

*Hinweis: 3. Allgemeine Beschreibung Abgasabsauganlage KFZ-Halle*
3. Allgemeine Beschreibung Abgasabsauganlage

Leistungsbeschreibung
Als Anlagen sind horizontal in Längsrichtung mitfahrende Quellenabsaugungen mit Laufschiene vorzusehen. Die Einheiten müssen über eine horizontale und vertikale Schlauchführung verfügen. Eine Lösung mit Aluminiumkanal ist aufgrund der baulichen Gegebenheiten nicht möglich. Die baulichen Gegebenheiten, Trapezblechdach und Sandwichpaneelwände, und die sich daraus ergebenden erschwerten Befestigungsmöglichkeiten sind entsprechend zu berücksichtigen und ins Angebot einzukalkulieren

7 Stellplätze im Einzelnen ausgestattet mit:
- je einer Fahrschienenkonstruktion aus Aluminium
- einer Haltekonstruktion aus verzinktem Stahl
- passenden Anschlusseinheiten je Fahrzeug und
  Auspuffendrohr

Anlagenbeschreibung
Die horizontale Schlauchführung muss mind. DN150 sauber in Längsrichtung verschiebbar sein, ohne dass der Schlauch seitlich ausknickt. Ein System mit S- / girlandenförmiger Schlauchführung mit nur einem Laufwagen ist aus baulichen Gründen nicht zulässig und wird entsprechend nicht gewertet. Es müssen mindestens 3 Schlauchführungswagen pro Meter, mit je 4 Laufrollen vorgesehen werden. Die vertikale Schlaucheinheit muss mind. DN125 mit einem Sicherheitssystem gegen Beschädigung aufweisen. Die Erfassungseinheit muss dicht am Auspuff abschließen und festsitzen. Offene Absaugtrichter sind nicht zulässig. Die Trennung / Abkopplung vom Fahrzeug muss bei Ausfahrt automatisch erfolgen und auch bei 90° zur Fahrtrichtung angeordneten Auspuffendrohren sicher gewährleistet werden. Ein Anbringen von Magneten, Ankerplatten, Anschlägen o. ä. An den Fahrzeugen ist unzulässig. Die vertikale Schlauch- und Erfassungseinheit wird parallel zum Abkoppelvorgang vollautomatisch im Torbereich fixiert. Die Einheit darf nicht in die Halle zurückfahren. Bei Rückkehr und Einfahrt in die Halle werden die Erfassungseinheiten manuell an die Auspuffendrohre angebracht, damit wird die vertikale Schlauch- und Erfassungseinheit vollautomatisch gelöst und fährt parallel mit dem Fahrzeug auf Parkposition. Die Anschlüsse sitzen dicht und fest am Auspuffendohr. Der zentrale Abluftventilator ist entsprechend der Fahrzeuganzahl auszulegen, wobei im Einsatzfall maximal 50% der Fahrzeuge gleichzeitig aus der Halle fahren.

Ventilator, Rohrleitungsmaterial, Sonstiges
Die Ventilatoreinheit soll wandhängend einschl. Haltekonsolen, Stutzen, Schwingungsdämpfern, sowie einer allseitig geschlossenen Schalldämmkapsel, mit leicht abnehmbaren Wandteilen ausgerüstet sein. Die Abluftführung über Dach erfolgt mit Wickelfalzrohrleitung. Eine Rohrverschlussklappe muss zwingend vorgesehen werden. Saug- und Druckleitungen aus Wickelfalzrohren nach DIN EN 1506 mit Lüftungsformteilen nach DIN EN 1506 mit der Mindestgröße DN 150 je Fahrzeuganschluss, mit je einer Drossel- bzw. Regulierklappe, sowie einem Ausblas-Rohrleitungs-Satz mit Dachdurchführung für gedämmte Dächer und Deflektorhaube sind zu kalkulieren. Die Ansteuerung des Absaugventilators erfolgt automatisch. Der Schaltschrank ist in einem Stahlgehäuse vorzusehen. Enthalten sein müssen alle Schaltelemente, einschließlich Absicherung, Hauptschalter und Bedienelemente, sowie eine Betriebs- und
Störanzeige gem. TRGS 554. Ein potentialfreier Kontakt für die Ausgabe einer Störmeldung ist vorzusehen. Der Automatikbetrieb soll über Druckdifferenzschalter erfolgen. Die Nachlaufzeit kann von 30 Sekunden bis 30 Minuten eingestellt werden. Der Schaltschrank ist VDE gerecht auszuführen, eine Bescheinigung ist mitzuliefern. Im Schaltschrank ist eine Platzreserve von mind. 30% vorzusehen.

Sonstiges
Eine Besichtigung der örtlichen Gegebenheiten kann mit dem Auftraggeber vereinbart werden. Grundlage für die Bauleistung ist die VOB in aktuell gültiger Ausgabe. Im Angebot sind, soweit nicht in Einzelpositionen erfasst, sämtliche Leistungen für die komplette Lieferung und Montage einschließlich notwendiger Hebezeuge und Gerüste, Materialtransport und Anlieferung zur Fertigstellung einer funktionsgerechten Anlage einzukalkulieren. Die Verlegung der Druckluftleitungen zu den jeweiligen Übergabestellen ist separat auszuweisen, ebenso die interne elektrische Verkabelung der Anlage. Das System sollte nach dem Gerätesicherheitsgesetz geprüft sein und somit das GS-Zeichen erhalten haben.

*Hinweis: 4. Besondere Vertragsbedingungen zum Nachhaltigen Bauen (BVB - BNB BN 2015)*
4. Besondere Vertragsbedingungen zum Nachhaltigen
  Bauen (BVB - BNB BN 2015)

4.1 Allgemeines

Der Auftraggeber plant für den Neubau der THW-Ortsverband die Zertifizierung des Gebäudes nach dem Zertifizierungssystem Nachhaltiges Bauen BNB mit der Systemvariante Bürogebäude Neubau Version 2015 (BNB_BN 2015). Das angestrebte Zertifizierungsziel ist der Silberstandard. Im Zuge der Projektentwicklung wurde hierfür eine Zielvereinbarung getroffen, welche die ökologischen, ökonomischen, sozialen und technischen Qualitäten des Gebäudes in ausgewogener Weise widerspiegeln. Daneben spielt die Prozessqualität in der Planung und Errichtung des Gebäudes eine wesentliche Rolle. Für den Bauherrn sind daher die Umweltverträglichkeit der Bauprodukte, die Qualität der Ausführung, der Verzicht auf Schadstoffe sowie die Minimierung von Umweltbelastungen durch die Baustelle besonders wichtig. Zum Erreichen des angestrebten Standards sind die gesetzten Ziele umzusetzen und zu dokumentieren. Die nachfolgend beschriebenen „Besonderen Vertragsbedingungen zum Nachhaltigen Bauen“ werden Vertragsbestandteil und deren Einhaltung ist für die erfolgreiche Zertifizierung des fertiggestellten Gebäudes zwingend erforderlich.

4.2 Baustoffe und Bauprodukte

Der Bieter ist aufgefordert, möglichst umweltfreundliche und schadstoffarme Baustoffe und Bauprodukte einzusetzen. Die Bauprodukte und –materialien sollen so gewählt werden, dass Dauerhaftigkeit, Instandhaltungsfreundlichkeit, Rückbaufähigkeit und Reinigungsfreundlichkeit gewährleistet werden. Die vom Bauherrn und dem Sachverständigen für Nachhaltiges Bauen in der Planung definierten Vorgaben und Einschränkungen zu den Baustoffen und Bauprodukten sind zwingend einzuhalten. Dies wird durch Freigaben und Überprüfungen der eingesetzten Bauprodukte sowie umfangreiche Messungen zur Schadstoffbelastung kontrolliert und durchgesetzt. Ziel ist, ein materialökologisch vollständiger Bauteilkatalog, welcher dem Bauherrn die Information, an welcher Stelle des Bauwerkes welche Bauprodukte in welcher Menge eingesetzt wurden, liefert. Im Zuge der Baumaßnahme sind sämtliche Eigenschaften und Qualitäten der einzubauenden Bauprodukte nachzuweisen. Dies erfolgt durch Vorlage von Produktdatenblättern und der Freigabe durch den Sachverständigen für Nachhaltiges Bauen.

4.3 Freigabe der eingesetzten Bauprodukte

Es dürfen nur freigegebene Bauprodukte und -materialien eingesetzt werden. Die Freigabe erfolgt auf Grundlage der durch den Auftragnehmer an den Sachverständigen für Nachhaltiges Bauen vorzulegende Materialliste sowie der Nachweise (technische Datenblätter/ (falls erforderlich) Sicherheitsdatenblätter) für die jeweiligen Baustoffe. Die Nachweise sind zur Vermeidung von Verzögerungen im Bauablauf mindestens 14 Tage vor Beginn des Einbaus/ der Bestellung vorzulegen. Bei Unklarheiten über den Einsatz eines Produktes ist unbedingt vor dem Einbau Rücksprache mit der Bauleitung/ dem Sachverständigen für Nachhaltiges Bauen zu halten.

4.4 Vorgaben zu Arbeiten in Innenräumen

Der Bauherr beabsichtigt die Herstellung eines schadstofffreien Gebäudes. Oberflächenbeschichtungen, Grundierung, Farben und auch alle Hilfsstoffe dürfen in den Räumen ausschließlich eingesetzt werden, wenn sie lösemittelarm und formaldehydfrei sind. Die Messung der Schadstofffreiheit in den fertiggestellten Innenräumen ist Voraussetzung für die vom Bauherrn beabsichtigte Zertifizierung des Gebäudes.

4.5 Schadstoffvorgaben zum Projekt

Die Anforderungen an die zu betrachtenden Baustoffe und Bauteile wurden mit dem Qualitätsniveau QN4 festgelegt. Die Angaben und Anforderungen an die Baustoffe sind der Anlage 1 zum Steckbrief 1.1.6 Risiken für die lokale Umwelt zu entnehmen. Weblink: https://www.bnb-nachhaltigesbauen.de/fileadmin/anlagen/bnb_un_2017/BNB_BN2015_116_A1_korr_28-09-17.pdf. Diese sind zwingend zu beachten, einzuhalten und nachzuweisen. Alle Anforderungen werden an der jeweiligen Position im LV ergänzt und gelten als geschuldetes Werk.

4.6 Nachhaltige Materialgewinnung

Für alle verbauten Hölzer, Holzprodukte und / oder Holzwerkstoffe ist der Nachweis auf Verwendung von Holzprodukten aus nachhaltiger Forstwirtschaft zu führen. Als Mindestanforderung gilt vor allem, dass keine aus unkontrolliertem Abbau in tropischen, subtropischen und borealen Klimazonen gewonnenen Hölzer verwendet werden dürfen. Generell hat der Lieferant von Holz und Holzwerkstoffen, die geregelte, nachhaltige Bewirtschaftung des Herkunftsforstes durch Vorlage eines „Chain of Custody“- “ CoC-Zertifikat  (CoC-FSC, CoC-PEFC) nachzuweisen. Der Nachweis erfolgt über Lieferschein oder Rechnung des Lieferanten (mit Nennung der CoC-Zertifizierungsnummer sowie des Namens des zu zertifizierenden Projektes). Auf dem Lieferdokument muss, der Zertifizierungsstatus der nachzuweisenden Position vermerkt sein (z. B. FSC, PEFC zertifiziert oder CSC Silber/Gold). Der Lieferant hat zusätzlich das Herkunftsland und die Holzart zu deklarieren. Dabei ist auch das Volumen der nachgewiesenen Hölzer anzugeben und ins Verhältnis zum gesamten eingebauten Holzvolumen zu setzen. Die Anforderung und Bewertung zur Verwendung von Hölzern für das Projekt THW Naumburg ist die Qualitätsstufe 3 (für mindestens 80% der Hölzer Holzprodukte und / oder Holzwerkstoffe ist der Nachweis auf Verwendung von Holzprodukten aus nachhaltiger Forstwirtschaft zu führen).

Als Nachweis werden folgende Zertifikate anerkannt:

- PEFC (Programme for the Endorsement of Forest Certification
  Schemes)
- FSC (Forest Stewardship Council)
- vergleichbare Zertifikate oder Einzelnachweise bei erbrachtem
  Nachweis, dass die für das jeweilige Herkunftsland geltenden
  Kriterien des FSC oder PEFC erfüllt werden.

Beim vorbeugenden Holzschutz in den Gefährdungsklassen 1 - 3 nach DIN 68800 T.3 gelten vorrangig die Möglichkeiten des konstruktiven Holzschutzes. Zusätzlich dürfen nur wassergelöste und chromfrei fixierende Schutzmittel verwendet werden. Temporär genutzte Hölzer, z.B. zur Baustelleneinrichtung oder -sicherung mit einem Einsatz bis zu 2 Jahren, sollten ohne Schutzbehandlung bleiben, da schutzbehandelte Althölzer einen gesondert zu überwachendem Bauschutt bilden.

4.7 abfallarme Baustelle

Wenn Gebäude errichtet, saniert, umgebaut oder abgebrochen werden, fallen Abfälle in Form von Bauschutt, Bodenaushub, Materialresten, Verpackungen, Altholz usw. an. Baustellenabfälle nehmen einen nicht unerheblichen Anteil am Gesamtabfallaufkommen ein. Durch die Vermeidung von Abfällen wird ein wichtiger Beitrag zur Ressourcenschonung geleistet. Gleichzeitig können Einsparungen durch geringere Entsorgungskosten realisiert werden. Durch den AN ist sicherzustellen, dass die Mindestanforderungen der gesetzlicher Grundlagen eingehalten werden. Es gelten hierfür im Besonderen die Regelungen das Gesetz zur Förderung der Kreislaufwirtschaft und Sicherung der umweltverträglichen Beseitigung von Abfällen (KrW-/AbfG). Sämtliche auf und durch die Baustelle entstehenden Abfälle sind in mineralische Abfälle, Wertstoffe, gemischte Baustellenabfälle, Problemabfälle und asbesthaltige Abfälle zu trennen. Die fachgerechte getrennte Entsorgung ist über einen Entsorgungsnachweise durch den AN nachzuweisen. Die genaue Form dieser Nachweise wird in Abstimmung mit der Bauüberwachung und dem Auftragnehmer vor Beginn der Arbeiten festgelegt. Sämtliche Entsorgungsnachweise sind nach Fertigstellung der Arbeiten in gesammelter Form der BÜ zu übergeben.

Die Erfüllung der Anforderungen wird durch die BÜ wie folgt kontrolliert und dokumentiert:

- Fotodokumentation, Bautagebuch, Schriftverkehr Bauleitung /
  ausführendes Unternehmen
- Begehungsprotokolle
- Nachweis der Schulung / Einweisung des relevanten
  Baustellenpersonals

4.8 lärmarme Baustelle

Lärm hat einen erheblichen Einfluss auf die Lebensqualität von Mensch und Tier. Permanente Lärmeinwirkung kann zur Überreizung des Nervensystems und damit zu Gesundheitsschäden führen. In dicht bebauten Gebieten mit hohem Infrastrukturstandard ist Baulärm nach Verkehrslärm die bedeutendste Lärmquelle. Nach dem Bundesimmissionsschutzgesetz soll jede Baustelle so geplant, eingerichtet und betrieben werden, dass Geräusche verhindert werden, die nach dem Stand der Technik vermeidbar sind. Es müssen Vorkehrungen getroffen werden, welche die Ausbreitung unvermeidbarer Geräusche von Baustellen auf ein Mindestmaß reduzieren. Eine lärmarme Baustelle trägt zum Gesundheitsschutz aller Beteiligten bei und fördert die Akzeptanz von Baumaßnahmen bei direkt betroffenen Anwohnern. Dem Grunde nach sind keine weitergehenden Maßnahmen als die gesetzlichen und arbeitsschutzrechtlichen Vorgaben einzukalkulieren. Ein Einsatz lärmarmer Maschinen gemäß RAL-UZ53 oder Arbeitstechniken sowie die Planung  von lärmintensiven Arbeiten unter Berücksichtigung von Schutzzeiten ist zu prüfen.

Die Erfüllung der Anforderungen wird durch die BÜ wie folgt kontrolliert und dokumentiert:

- Messprotokolle des Schallleistungspegel während der
  Bauphase
- Fotodokumentation, Begehungsprotokolle
- Liste der eingesetzten Baumaschinen mit Nachweis des
  Schallleistungspegel LWA relativ zu den Vorgaben nach
  RAL-UZ53
- Nachweis der Schulung / Einweisung des relevanten
  Baustellenpersonals

4.9 staubarme Baustelle

Als „Staub“ werden feststoffliche Schwebeteilchen in Gasen oder Luft bzw. deren Ablagerung bezeichnet. Staub entsteht auf Baustellen in der Regel bei der Be- und Verarbeitung von Baustoffen durch eine Vielzahl unterschiedlicher Tätigkeiten. Je nach stofflicher Zusammensetzung der Staubpartikel und Korngröße des Staubes kann es beim Einatmen bzw. der Aufnahme durch die Schleimhäute zu gesundheitlichen Beeinträchtigungen bis hin zu gravierenden (Folge-)Schäden kommen. Maßnahmen zur Staubvermeidung schützen daher alle Personen, die auf einer Baustelle arbeiten oder dort angrenzend leben und arbeiten. Dem Grunde nach sind keine weitergehenden Maßnahmen als die gesetzlichen und arbeitsschutzrechtlichen Vorgaben einzukalkulieren.

Trotzdem soll die Umwelt vor stoffbedingten Schädigungen wie folgt geschützt werden:

- Maschinen und Geräte für staubintensive Arbeiten sind nach
  Möglichkeit mit einer wirksamen Absaugung zu versehen
- Stäube sind an der Entstehungsstelle möglichst vollständig zu
  erfassen und gefahrlos zu entsorgen
- die Ausbreitung des Staubes auf unbelastete Arbeitsbereiche
  wird, soweit technisch möglich, verhindert
- Ablagerungen sind zu vermeiden
- zur Beseitigung werden Feucht- bzw. Nassverfahren oder
  saugende Verfahren durchgeführt

Die Erfüllung der Anforderungen wird durch die BÜ wie folgt kontrolliert und dokumentiert:
- Begehungsprotokolle
- Liste der eingesetzten staubarmen Baumaschinen und -geräte
  gemäß BG BAU
- Nachweis der Schulung / Einweisung des relevanten
  Baustellenpersonals

4.10 Boden- und Grundwasserschutz auf der Baustelle

Ziel ist, Boden, Vegetation und Grundwasser vor schädlichen Stoffeinträgen und mechanischen Schäden zu schützen. Der vorhandene Boden ist nach der Baumaßnahme in seinen ursprünglichen Zustand zurückzuversetzen bzw. im Falle von Altlasten sind diese zu beseitigen. Um Boden, Vegetation und Grundwasser vor schädlichen Stoffeinträgen zu schützen, sollen Stoffe vermieden werden, die den Boden, das Wasser bzw. die Umwelt gefährden. Hierbei kann als Entscheidungshilfe u. a. auf die Kennzeichnung nach R-Sätzen zurückgegriffen werden.

Folgende R-Sätze sind relevant und sollen daher auf Baustelle möglichst nicht zum Einsatz kommen, bzw. es sind besondere Vorkehrungen zum Bodenschutz zu treffen:

- R 50 Sehr giftig für Wasserorganismen
- R 51 giftig für Wasserorganismen
- R 52 Schädlich für Wasserorganismen
- R 53 Kann in Gewässer längerfristig schädliche Wirkung
  haben
- R 54 giftig für Pflanzen
- R 55 giftig für Tiere
- R 56 giftig für Bodenorganismen
- R 57 giftig für Bienen
- R 58 Kann längerfristig schädliche Wirkung auf die Umwelt
  haben
- R 59 gefährlich für die Ozonschicht

Umweltgefährliche Baumaterialien sollten vermieden werden. Dieses gilt insbesondere für den Baugrund an Gewässerrändern und in Wasserschutzzonen. Für unvermeidbare, umweltgefährliche Baumaterialien wie z. B. nicht ausgehärtete Epoxidharze, muss auf der Baustelle sichergestellt werden, dass diese Stoffe nicht in Kontakt mit der Umwelt kommen. Durch und während der Nutzung von Baumaschinen dürfen altölgetränkte Lappen, Reste oder Überschüsse von Hydrauliköl weder mit dem Boden in Kontakt kommen noch versickern. Dies ist ggf. durch eine ölfeste Folie oder Wanne sicherzustellen. Altöle unterliegen den Bestimmungen besonders überwachungsbedürftiger Abfallstoffe. Sollten Verunreinigungen des Bodens durch Chemikalien festgestellt werden, so sind diese zu Lasten des Verursachers fachgerecht zu beseitigen. Kontaminierte Böden sind getrennt zu behandeln und zu entsorgen.

Die Erfüllung der Anforderungen wird durch die BÜ wie folgt kontrolliert und dokumentiert:
- Begehungsprotokolle
- Beachtung der Vorgaben zum Umgang mit boden- und
  wassergefährdenden Bauchemikalien
- Fotodokumentation der Lagerung umweltgefährlicher Stoffe
- Nachweis der Schulung / Einweisung des relevanten
  Baustellenpersonals

### Bereich 1 KG 475 Prozesswärme-, -kälte- und -luftanlagen

Kostengruppe DIN 276 2018-12: 475

*Hinweis: Komplettsystem mitfahrende Abgasabsaugung*
Komplettsystem einer mitfahrenden Abgasabsaugung gemäß den aktuellen Richtlinien der TRGS 554 und wie in den Vorbemerkungen unter Punkt 3. beschrieben.

Die nachfolgend ausgeschriebenen Bauteile beziehen sich auf das Produkt:

Hersteller und Typ '....................................................' vom Bieter einzutragen

#### Abschnitt 1.1 Anlagenteile pro Stellplatz

Kostengruppe DIN 276 2018-12: 475

**1.1.10 Horizontal-Einheit 9,00 m**
Horizontal-Einheit 9,00 m einbaufertig bestehend aus: Hochtragfähigen Tragprofil aus Aluminium, verdeckt liegendes Laufschienenprofil. Komplett, inklusive aller Verbindungsteile, sowie erforderliche Tragprofilschienenhalter, Kleinteile und Sicherheitsendanschlag für ein sanftes Abbremsen des Laufwagens. Anschlussteilrohrleitung DN 150 in die Tragschiene einschiebbar und verstellbar, komplett bestehend aus dem Führungsseil, einen speziell gewendelten widerstandfähigen Druckluft-Spiralschlauch, einschließlich der erforderlichen Steckverbindungen.

Versorgungseinheit und Ablösevorrichtung mit integrierter Befestigung für Horizontal-Spezialschlauch. Ausleger zum befestigen der Druckluftschlauch-Seilführung. Vorbereitet zum Anschluss eines Wickelfalzrohres DN 150.
Mit Elektroanschlusskasten gefertigt aus Stahl feuerverzinkt. Befestigungspunkt für die bauseitige Druckluft-Zuleitung 1/2". Ablösevorrichtung aus Stahl gefertigt und verzinkt zum Einschieben in die Tragschiene. Dient zur automatischen Abkopplung der Tülle vom Fahrzeug. Die Positionierung erfolgt gemäß den örtlichen Gegebenheiten und muss bei Bedarf auf der Tragschiene verschoben werden können.
Menge: 7,000 St
Kostengruppe DIN 276 2018-12: 475

**1.1.20 Horizontalschlauch-Set DN 150**
Horizontalschlauch-Set DN 150 für Horizontal-Einheit 9,00 m. Horizontal geführter „ziehharmonikaartig" über mehrere eingebaute Laufwagen sauber verschiebbarer Spezialschlauch mit außenliegender Stahlspirale, bis 210°C temperaturbeständigem. Beständig gegen Benzin und sonstige in Abgasen aus Verbrennungsmotoren vorkommende chemische Verbindungen sowie Ozon- und alterungsbeständig. Saubere horizontale Schlauchführung durch die vielfache Aufhängung des Schlauches an den in der Tragschiene laufendem, mehrfach gelagertem Führungslaufwagen.
Menge: 7,000 St
Kostengruppe DIN 276 2018-12: 475

**1.1.30 Absauglaufwagen-Kompakteinheit DN 150 SV-Automatik**
Absauglaufwagen-Kompakteinheit DN 150 SV-Automatik. Die Kompakteinheit wird durch die in der Schiene fahrbar angeordneten Laufwagen mit gekapselten, dauergeschmierten Kugellagerrollen längs, sowie über die beiden quer liegenden Führungsrollen exakt geführt. Am daran befestigten Grundrahmen sind alle wichtigen Bauelemente für sämtliche Anlagen-Funktionen integriert, einschließlich erforderlicher Umlenkbogen zur Abgasführung.
Menge: 7,000 St
Kostengruppe DIN 276 2018-12: 475

**1.1.40 Pneumatik-Steuerungs-Satz SV-Automatik**
Pneumatik-Steuerungs-Satz SV-Automatik. Die Pneumatikkomponenten für die entsprechenden Anlagenfunktionen sind wartungsfreie Industriekomponenten ausgelegt für einen max. Betriebsdruck bis 12 bar. Der komplette Pneumatik-Satz ist in der Kompakteinheit funktionsgeprüft montiert, einschließlich der integrierten Druckluft-Wartungseinheit, dem Anzeigemanometer, der Druckluft-Steuerung und dem Druckluft-Ablöseventil für das sichere Abkoppeln.
Menge: 7,000 St
Kostengruppe DIN 276 2018-12: 475

**1.1.50 Schlauch-Ausstattungspaket vertikal DN 125**
Schlauch-Ausstattungspaket Vertikal DN 125 als montagefertiges Komplettpaket bestehend aus:

Hochtemperatur-Absaugschlauch, bis 5,00 m Länge, aus max. 210°C temperaturbeständigem Gewebeschlauch mit außenliegender Stahlspirale und zusätzlicher Kunststoff-Scheuerschutzspirale zur Vermeidung von Fahrzeugschäden. Einschließlich Übergangsanschlussstück am Absauglaufwagen und Befestigungsschellen, sowie allen Kleinteilen und Sicherheitsteilen.
Menge: 7,000 St
Kostengruppe DIN 276 2018-12: 475

**1.1.60 Drucklufttülle SV/SV-Automatik 125/125**
Drucklufttülle SV/SV-Automatik 125/125. Drucklufttülle 90°, mit Schiebeventilsteuerung und integrierter Abstoßvorrichtung, mit in die Tülle integriertem Abschlussring / Überschubbegrenzer, Robustes Griffstück (Stahl verzinkt) mit wärmeisoliertem Griff und Neoprengummitülle. Zum dichten Anschluss an runde Auspuffrohre. Die Ankopplung erfolgt über ein Schiebeventil.
Pneumatisch wirkendes Ablösesystem:
Dabei wird nach dem automatischen Ablösekontakt, durch ein schnelles Entweichen der Druckluft aus der Tülle und durch die Wirkung der integrierten Abstoßvorrichtung, der Schlauch vom Auspuff gelöst und sicher vom Auspuff und aus dem Fahrbahnbereich gedrückt.
Menge: 4,000 St
Kostengruppe DIN 276 2018-12: 475

**1.1.70 Magnetanschluss - Griffstück mit Gelenkhalter und Magnetanschlusstülle SV/SV-Automatik**
Magnetanschluss - Griffstück mit Gelenkhalter und Magnetanschlusstülle SV / SV-Automatik und automatischer Abkopplung, vertikaler Schlauch DN 125 mit frei einstellbaren Gelenken für die bestmögliche Positionierung am Auspuffendrohr. Anschluss an das Fahrzeug über Dauermagnete die am Griffstück befestigt sind. Vollautomatische Abkopplung vom Fahrzeug mittels pneumatischer Komponenten, die ein sicheres Ausfahren ermöglichen. Mit Magnet-Anschluss-Tülle-SV/SV-Automatik, Tülle DN 125, Griffstück 90°.
Menge: 3,000 St
Kostengruppe DIN 276 2018-12: 475

**1.1.80 Tor-Stopp-Sicherheitsautomatik pneumatisch und vollautomatisch**
Tor-Stopp-Sicherheitsautomatik pneumatisch und vollautomatisch. Beim Ausfahren des Fahrzeuges wird durch den automatischen Abkoppelvorgang die Tor-Stopp-Automatik des Absaug-Laufwagens aktiviert. Die Erfassungseinheit wird Zeit verzögert sanft abgebremst und im Tor-Bereich fixiert. Beim Einfahren in die Halle und Aufstecken der Tülle auf den Auspuff, wird vollautomatisch der Laufwagen pneumatisch entsperrt und ist wieder frei beweglich. Der entsprechende Pneumatik-Steuerungs-Satz wird in die Laufwagen-Kompakteinheit integriert.
Menge: 7,000 St
Kostengruppe DIN 276 2018-12: 475

#### Abschnitt 1.2 Rohrleitungsmaterial und Zubehör

Kostengruppe DIN 276 2018-12: 475

**1.2.10 Wickelfalzrohr Stahl verz DN280 -750-2000Pa H 3,5-5m Aufhänge-Auflagekonstruktion schallg.**
Wickelfalzrohr aus verzinktem Stahl, Nähte gefalzt, Luftdichtheitsklasse ATC2 DIN EN 16798-3, Maße DIN EN 1506, DN 280, Form- und Verbindungsstücke werden gesondert vergütet, Druckbereich von -750 bis 2000 Pa, Montagehöhe über Gelände/Fußboden über 3,5 bis 5 m, mit Aufhänge-/Auflagekonstruktion, schallgedämmt, Befestigungsuntergrund Trapezblech.
Menge: 9,000 m
Leistungsbereichkatalog: 075
Kostengruppe DIN 276 2018-12: 475

**1.2.20 Wickelfalzrohr Stahl verz DN250 -750-2000Pa H 3,5-5m Aufhänge-Auflagekonstruktion schallg.**
Wickelfalzrohr aus verzinktem Stahl, Nähte gefalzt, Luftdichtheitsklasse ATC2 DIN EN 16798-3, Maße DIN EN 1506, DN 250, Form- und Verbindungsstücke werden gesondert vergütet, Druckbereich von -750 bis 2000 Pa, Montagehöhe über Gelände/Fußboden über 3,5 bis 5 m, mit Aufhänge-/Auflagekonstruktion, schallgedämmt, Befestigungsuntergrund Trapezblech.
Menge: 15,000 m
Leistungsbereichkatalog: 075
Kostengruppe DIN 276 2018-12: 475

**1.2.30 Wickelfalzrohr Stahl verz DN200 -750-2000Pa H 3,5-5m Aufhänge-Auflagekonstruktion schallg.**
Wickelfalzrohr aus verzinktem Stahl, Nähte gefalzt, Luftdichtheitsklasse ATC2 DIN EN 16798-3, Maße DIN EN 1506, DN 200, Form- und Verbindungsstücke werden gesondert vergütet, Druckbereich von -750 bis 2000 Pa, Montagehöhe über Gelände/Fußboden über 3,5 bis 5 m, mit Aufhänge-/Auflagekonstruktion, schallgedämmt, Befestigungsuntergrund Trapezblech.
Menge: 6,000 m
Leistungsbereichkatalog: 075
Kostengruppe DIN 276 2018-12: 475

**1.2.40 Wickelfalzrohr Stahl verz DN150 -750-2000Pa H 3,5-5m Aufhänge-Auflagekonstruktion schallg.**
Wickelfalzrohr aus verzinktem Stahl, Nähte gefalzt, Luftdichtheitsklasse ATC2 DIN EN 16798-3, Maße DIN EN 1506, DN 150, Form- und Verbindungsstücke werden gesondert vergütet, Druckbereich von -750 bis 2000 Pa, Montagehöhe über Gelände/Fußboden über 3,5 bis 5 m, mit Aufhänge-/Auflagekonstruktion, schallgedämmt, Befestigungsuntergrund Trapezblech.
Menge: 21,000 m
Leistungsbereichkatalog: 075
Kostengruppe DIN 276 2018-12: 475

**1.2.50 Bogen Luftleitg rund Stahl verz DN280 glatt H 3,5-5m**
STLB-Bau 2025-04 075
Bogen, für Luftleitung, rund, Luftdichtheitsklasse ATC2 DIN EN 16798-3, Biegeradius größer gleich 1 DN, Maße DIN EN 1506, aus verzinktem Stahl, DN 280, glatt, mit Einsteckenden, mit Lippendichtung, geschraubt/genietet, mit Dichtungsband, Druckbereich von -750 bis 2000 Pa, Montagehöhe über Gelände/Fußboden über 3,5 bis 5 m, mit Aufhänge-/Auflagekonstruktion, schallgedämmt, Befestigungsuntergrund Trapezblech.
Menge: 4,000 St
Leistungsbereichkatalog: 075
Kostengruppe DIN 276 2018-12: 475

**1.2.60 Bogen Luftleitg rund Stahl verz DN150 glatt H 3,5-5m**
STLB-Bau 2025-04 075
Bogen, für Luftleitung, rund, Luftdichtheitsklasse ATC2 DIN EN 16798-3, Biegeradius größer gleich 1 DN, Maße DIN EN 1506, aus verzinktem Stahl, DN 150, glatt, mit Einsteckenden, mit Lippendichtung, geschraubt/genietet, mit Dichtungsband, Druckbereich von -750 bis 2000 Pa, Montagehöhe über Gelände/Fußboden über 3,5 bis 5 m, mit Aufhänge-/Auflagekonstruktion, schallgedämmt, Befestigungsuntergrund Trapezblech.
Menge: 7,000 St
Leistungsbereichkatalog: 075
Kostengruppe DIN 276 2018-12: 475

**1.2.70 Sattelstutzen Luftleitg rund 90Grad Stahl verz DN280 H 3,5-5m**
STLB-Bau 2025-04 075
Sattelstutzen, für Luftleitung, rund, Luftdichtheitsklasse ATC2 DIN EN 16798-3, 90 Grad, aus verzinktem Stahl, DN 280, geschraubt/genietet, mit Dichtungsband, Druckbereich von -750 bis 2000 Pa, Montagehöhe über Gelände/Fußboden über 3,5 bis 5 m, mit Aufhänge-/Auflagekonstruktion, schallgedämmt, Befestigungsuntergrund Trapezblech.
Menge: 1,000 St
Leistungsbereichkatalog: 075
Kostengruppe DIN 276 2018-12: 475

**1.2.80 Sattelstutzen Luftleitg rund 90Grad Stahl verz DN150 H 3,5-5m**
STLB-Bau 2025-04 075
Sattelstutzen, für Luftleitung, rund, Luftdichtheitsklasse ATC2 DIN EN 16798-3, 90 Grad, aus verzinktem Stahl, DN 150, geschraubt/genietet, mit Dichtungsband, Druckbereich von -750 bis 2000 Pa, Montagehöhe über Gelände/Fußboden über 3,5 bis 5 m, mit Aufhänge-/Auflagekonstruktion, schallgedämmt, Befestigungsuntergrund Trapezblech.
Menge: 7,000 St
Leistungsbereichkatalog: 075
Kostengruppe DIN 276 2018-12: 475

**1.2.90 Übergangsstück Luftleitg rund konisch Stahl verz DN280 symmetrisch H 3,5-5m**
STLB-Bau 2025-04 075
Übergangsstück, für Luftleitung, rund, Luftdichtheitsklasse ATC2 DIN EN 16798-3, konisch, aus verzinktem Stahl, größter DN 280, symmetrisch, mit Einsteckenden, mit Lippendichtung, geschraubt/genietet, mit Dichtungsband, Druckbereich von -750 bis 2000 Pa, Montagehöhe über Gelände/Fußboden über 3,5 bis 5 m, mit Aufhänge-/Auflagekonstruktion, schallgedämmt, Befestigungsuntergrund Trapezblech.
Menge: 2,000 St
Leistungsbereichkatalog: 075
Kostengruppe DIN 276 2018-12: 475

**1.2.100 Übergangsstück Luftleitg rund konisch Stahl verz DN250 symmetrisch H 3,5-5m**
STLB-Bau 2025-04 075
Übergangsstück, für Luftleitung, rund, Luftdichtheitsklasse ATC2 DIN EN 16798-3, konisch, aus verzinktem Stahl, größter DN 250, symmetrisch, mit Einsteckenden, mit Lippendichtung, geschraubt/genietet, mit Dichtungsband, Druckbereich von -750 bis 2000 Pa, Montagehöhe über Gelände/Fußboden über 3,5 bis 5 m, mit Aufhänge-/Auflagekonstruktion, schallgedämmt, Befestigungsuntergrund Trapezblech.
Menge: 1,000 St
Leistungsbereichkatalog: 075
Kostengruppe DIN 276 2018-12: 475

**1.2.110 Steckverbinder Luftleitg rund Stahl verz DN280 H 3,5-5m**
STLB-Bau 2025-04 075
Steckverbinder, für Luftleitung, rund, Luftdichtheitsklasse ATC2 DIN EN 16798-3, Maße DIN EN 1506, aus verzinktem Stahl, DN 280, mit Lippendichtung, Druckbereich von -750 bis 2000 Pa, Montagehöhe über Gelände/Fußboden über 3,5 bis 5 m, mit Aufhänge-/Auflagekonstruktion, schallgedämmt, Befestigungsuntergrund Trapezblech.
Menge: 3,000 St
Leistungsbereichkatalog: 075
Kostengruppe DIN 276 2018-12: 475

**1.2.120 Steckverbinder Luftleitg rund Stahl verz DN250 H 3,5-5m**
STLB-Bau 2025-04 075
Steckverbinder, für Luftleitung, rund, Luftdichtheitsklasse ATC2 DIN EN 16798-3, Maße DIN EN 1506, aus verzinktem Stahl, DN 250, mit Lippendichtung, Druckbereich von -750 bis 2000 Pa, Montagehöhe über Gelände/Fußboden über 3,5 bis 5 m, mit Aufhänge-/Auflagekonstruktion, schallgedämmt, Befestigungsuntergrund Trapezblech.
Menge: 5,000 St
Leistungsbereichkatalog: 075
Kostengruppe DIN 276 2018-12: 475

**1.2.130 Steckverbinder Luftleitg rund Stahl verz DN200 H 3,5-5m**
STLB-Bau 2025-04 075
Steckverbinder, für Luftleitung, rund, Luftdichtheitsklasse ATC2 DIN EN 16798-3, Maße DIN EN 1506, aus verzinktem Stahl, DN 200, mit Lippendichtung, Druckbereich von -750 bis 2000 Pa, Montagehöhe über Gelände/Fußboden über 3,5 bis 5 m, mit Aufhänge-/Auflagekonstruktion, schallgedämmt, Befestigungsuntergrund Trapezblech.
Menge: 2,000 St
Leistungsbereichkatalog: 075
Kostengruppe DIN 276 2018-12: 475

**1.2.140 Muffe Luftleitg rund Stahl verz DN150 H 3,5-5m**
STLB-Bau 2025-04 075
Muffe, für Luftleitung, rund Luftdichtheitsklasse ATC2 DIN EN 16798-3, Maße DIN EN 1506, aus verzinktem Stahl, DN 150, Druckbereich von -750 bis 2000 Pa, Montagehöhe über Gelände/Fußboden über 3,5 bis 5 m, mit Aufhänge-/Auflagekonstruktion, schallgedämmt, Befestigungsuntergrund Trapezblech.
Menge: 7,000 St
Leistungsbereichkatalog: 075
Kostengruppe DIN 276 2018-12: 475

**1.2.150 Muffe Luftleitg rund Stahl verz DN200 H 3,5-5m**
STLB-Bau 2025-04 075
Muffe, für Luftleitung, rund Luftdichtheitsklasse ATC2 DIN EN 16798-3, Maße DIN EN 1506, aus verzinktem Stahl, DN 200, mit Lippendichtung, Druckbereich von -750 bis 2000 Pa, Montagehöhe über Gelände/Fußboden über 3,5 bis 5 m, mit Aufhänge-/Auflagekonstruktion, schallgedämmt, Befestigungsuntergrund Trapezblech.
Menge: 2,000 St
Leistungsbereichkatalog: 075
Kostengruppe DIN 276 2018-12: 475

**1.2.160 Rückschlagklappe DN280 Stahl verz Gehäuse Stahl verz**
STLB-Bau 2025-04 075
Rückschlagklappe, rund, DN 280, Klappe geteilt, Sperrfunktion durch Feder, Klappe aus verzinktem Stahl, Gehäuse aus verzinktem Stahl, Verbindung mit Einsteckenden, mit Lippendichtung.
Menge: 1,000 St
Leistungsbereichkatalog: 075
Kostengruppe DIN 276 2018-12: 475

**1.2.170 Drosselklappe DN150 Stahl verz Gehäuse Stahl verz**
STLB-Bau 2025-04 075
Drosselklappe für Luftleitungseinbau, DN 150, Klappenwellen wartungsfrei gelagert, mit Hebel, Feststellvorrichtung, Stellungsanzeige, Klappenblatt aus verzinktem Stahl, Gehäuse aus verzinktem Stahl, Verbindung mit Einsteckenden, mit Lippendichtung.
Menge: 7,000 St
Leistungsbereichkatalog: 075
Kostengruppe DIN 276 2018-12: 475

**1.2.180 Rohrschalldämpfer in runder, starrer Bauform, DN280, L900**
Rohrschalldämpfer in runder, starrer Bauform DN280, Baulänge 900 mm, Packungsdicke 100 mm, Gehäuse mit akustisch und thermisch wirksamer Auskleidung, aus verzinktem Stahl, Rohrstutzen mit Lippendichtung, beidseitig, Druckdifferenz bis 60 Pa, Mind.-Dämpfung bei den Oktavmittenfrequenzen 63/125/250/500/1000/2000/4000/8000 Hz in dB 3/6/13/20/19/10/6/7.
Menge: 1,000 St
Kostengruppe DIN 276 2018-12: 475

**1.2.190 Dachdurchführung für Lüftungsrohr DN 280**
Dachdurchführung für Lüftungsrohr DN 280,
Dachdurchführung aus verzinktem Stahlblech für isolierte Dächer, bestehend aus Standrohr mit fester Grundplatte zum Aufsetzen auf das Rohdach und Andichten der Dampfsperre, verschiebbarer Topplatte zum Aufsetzen auf die Dachdämmung und Andichten der Dachbahn, Dachneigung 5°, Arbeitshöhe bis 5,5 m über der Standfläche des hierfür erforderlichen Gerüstes.

Beschreibung des Dachaufbaus von außen nach innen
- 160 mm Substratschicht
- 20 mm Drainageschicht
- 3 mm Trenn- und Gleitschicht
  1 Lage Abdichtung Bitumenbahn Wurzelschutz
  1 Lage Abdichtung Bitumenbahn
- 80 mm Wärmedämmung, WLG 040
  1 Lage Dampfsperre Bitumen
- Trapezblech 50/250 Negativlage

Technische Daten Dachdurchführung:
- Innendurchmesser Standrohr: 295 mm
- Durchmesser Grund- und Topplatte: 595 mm
- Länge Rohrstutzen unter Grundplatte: 100 mm
- Gesamtlänge Rohrdurchführung: 600 mm
Menge: 1,000 St
Kostengruppe DIN 276 2018-12: 475

**1.2.200 Regenkragen NW 280, Stahlblech verzinkt**
Regenkragen NW 280, Stahlblech verzinkt, zum Abdichten von runden Leitungen bei Durchdringung von Dachflächen mittels Dachdurchführung.
Menge: 1,000 St
Kostengruppe DIN 276 2018-12: 475

**1.2.210 Ringspaltverschluss Dachdurchführung**
Ringspaltverschluss Dachdurchführung mittels Ausstopfung mit Mineralwolle Schmelzpunkt 1000°C, Ringspalt ca. 1,00 cm.
Menge: 1,000 St
Kostengruppe DIN 276 2018-12: 475

**1.2.220 Deflektorhaube Stahl verz Gr.280 Vogelschutzgitter**
STLB-Bau 2025-04 075
Deflektorhaube, für Fortluft, Deflektor mit Trichter und Entwässerungsrohr, aus verzinktem Stahl, mit Steckverbinder, Nenndurchmesser 280, mit Vogelschutzgitter.
Menge: 1,000 St
Leistungsbereichkatalog: 075
Kostengruppe DIN 276 2018-12: 475

#### Abschnitt 1.3 Absaugventilator

Kostengruppe DIN 276 2018-12: 475

**1.3.10 Ventilator 3,0 kW; 2400 m³/h 2360 Pa DN 280**
Direkt angetriebener Radialventilator zur Absaugung von Rauch, Gasen und Dämpfen. Ventilatorgehäuse aus gefalztem und geschweißtem Stahlblech, pulverbeschichtet bzw. lackiert, temperaturbeständig bis kurzzeitig 200°C. Hochleistungs-Laufrad auf Welle, temperaturbeständig bis 60°, kurzzeitig 300°C. Rückwärts gekrümmte Hochleistungsschaufeln, statisch und dynamisch gewuchtet.

Technische Daten beziehen sich auf 20°C Lufttemperatur.

Ventilator direktgetrieben
Volumenstrom / Gesamtdruck:
Max. 5.400 m³/h / 1.120 Pa
Min. 1.800 m³/h / 2.770 Pa

Motor: B3, 100 L2, 3 kW, 230/400 V 50 Hz, 2.940 min-1, IP 55, IE3
Schallpegel: 70 dB(A) frei ansaugend
inkl. saugseitigen Rohranschluss: DN 280
inkl. druckseitigen Anschluss: DN 280

Hersteller und Typ '....................................................' vom Bieter einzutragen
Menge: 1,000 St
Kostengruppe DIN 276 2018-12: 475

**1.3.20 Schalldämmkapsel für Ventilator**
Schalldämmkapsel passend zum angebotenen Ventilator, Schalldämmkapsel - Grundgestell aus Aluprofilen, Wandelemente aus verzinktem Stahlblech, montiert auf Wandkonsole. Durch Drehriegel-Verschluss an einer Wand leicht für Wartungsarbeiten öffenbar. Die Innenwandflächen sind mit speziell zur Schalldämmung ausgebildeten Schaumstoffmatten mit trapezförmiger schalldämpfender Oberfläche versehen. Alle Wandelemente lassen sich vom Grundgestell durch Schraubverbindungen leicht abnehmen. Die Kapsel umschließt allseitig den Ventilator, dadurch wird das Ventilator-Geräusch reduziert. Zur Innenmontage, einschließlich Anschlussstutzen DN 280.
Menge: 1,000 St
Kostengruppe DIN 276 2018-12: 475

#### Abschnitt 1.4 Steuerkasten für Absaugventilator

Kostengruppe DIN 276 2018-12: 475

**1.4.10 Steuerkasten 3,0 kW 1-stufig, mit Nachlaufzeit, mit Motorschutzschalter und Schütz**
Steuerkasten 3,0 kW 1-stufig, mit Motorschutzschalter und Schütz, mit Nachlaufzeit und Wahlschalter "Hand-/ Automatik-Betrieb". In der Betriebsart "Automatik" wird der Ventilator über externe Einschaltmöglichkeiten wie Schlagtaster, Wandtableau, Torsteuerung oder Drucksensoren angesteuert und eingeschaltet. Automatisch schaltet er nach einer frei einstellbaren Nachlaufzeit wieder ab. Wenn am Wahlschalter die Betriebsart "Hand" für die Ventilatorsteuerung gewählt wird, dann läuft der Ventilator an, bis der Wahlschalter wieder auf "0" oder" Automatik" gedreht wird.

Im Wesentlichen bestehend aus:
1 Kunststoffgehäuse, B x H x T: 24 x 29 x 17 cm
1 Hauptschalter mit Zubehör
1 Wahltaster (Hand - 0 - Auto)
1 Störmeldelampe am Schaltkasten
1 Vorbereitet für externe Störmeldung
1 Leitungsschutzschalter
1 Leistungsschalter
1 Leistungsschütz
1 Zeitrelais
1 Satz Tragschienen, Kleinteile,
1 Klemmleiste für den Anschluss bis zu 7 externer Bedienelemente, wie Schlagtaster, Wandtableau, Torsteuerung oder Drucksensoren

Alle für die Steuerung notwendigen Komponenten müssen von einem führenden Systemanbieter stammen und zugleich über eine UL-Zulassung verfügen. Die Steuerung wird in einem hochwertigen Isolierstoffgehäuse (halogenfreies Polycarbonat) aufgebaut. Das Gehäuse ist in der Schutzart IP66 (Schutzklasse 2) auszuführen und über metrische Kabeleinführmöglichkeiten in allen Seitenwänden verfügen.
Menge: 1,000 St
Kostengruppe DIN 276 2018-12: 475

**1.4.20 Anpassung Schaltschrank potentialfreier Kontakt**
Anpassung Schaltschrank potentialfreier Kontakt zur Aufschaltung auf die Gebäudeautomation, Kommunikation über BACnet.
Menge: 1,000 St
Kostengruppe DIN 276 2018-12: 475

**1.4.30 Störmeldung optisch / akustisch gem. aktueller TRGS-554 Richtlinie**
Störmeldung (optisch / akustisch) über Signalturm mit Blitzlicht und Hupe für externe Montage gem. aktueller TRGS-554 Richtlinie.
Menge: 1,000 St
Kostengruppe DIN 276 2018-12: 475

**1.4.40 Schlagtastertableau Kappe schwarz**
Schlagtastertableau zur Wandmontage, Kappe schwarz.
Menge: 1,000 St
Kostengruppe DIN 276 2018-12: 475

**1.4.50 Steuerung Differenzdruckschalter**
Automatische Ventilatorsteuerung mit Differenzdruckschalter, bestehend aus Differenzdruckschalter, Spiralkabel, Kabelabzweigkasten und Kleinteilesatz.
Menge: 7,000 St
Kostengruppe DIN 276 2018-12: 475

#### Abschnitt 1.5 Druckluft-Kompressor mit Zubehör

Kostengruppe DIN 276 2018-12: 475

**1.5.10 Kompressor 2300V/50Hz 1500 W, Tankgröße 24 Liter, max. Arbeitsdruck 8 bar**
Kompressor 230V/50Hz 1500 W, ölfrei und wartungsarm, Druckminderer mit Manometer für optimale Regelung des Arbeitsdruckes, mit Schnellanschlusskupplung

Technische Daten:

Netzanschluss:  220-240 V,50HZ
Motorleistung:  1.500 W
Kompressor-Drehzahl: 2.850 min-1
Druckbehältervolumen: ca. 24 Liter
Betriebsdruck:  ca. 8 bar
Ansaugleistung:  ca. 220 l/min
Füllleistung:  ca. 120 l/min
Luftliefermenge:  ca. 100 l/min
Anzahl Zylinger:  1 Stck
Temperatureinsatzbereich: 5 bis 40°C
Schalleistungspegel:  82 dB(A)
Schutzart:  IP20
Kabellänge:  1,5 m
Länge x Breite x Höhe: 630 x 406 x 630 mm
Gerätegewicht:  24 kg

Hersteller und Typ '....................................................' vom Bieter einzutragen
Menge: 1,000 St
Kostengruppe DIN 276 2018-12: 475

**1.5.20 Druckluft-Set pro Stellplatz**
Druckluft-Set pro Stellplatz bestehnd aus Druckluftrohrleitung im Stecksystem bis max. 12 bar, einschließlich T-Stücke, Winkelstecker und Befestigungsmaterial.
Menge: 7,000 St
Kostengruppe DIN 276 2018-12: 475

**1.5.30 Gummi-Metall-Schwingelemente**
1 Set Gummi-Metall-Schwingelemente passend zum angebotenen Druckluft-Kompressor bestehend aus, Gummi-Elementen aus Naturkautschuk zur elastischen Lagerung von kleinen bis mittleren Massen, einschl. Befestigungssatz.
Menge: 1,000 St
Kostengruppe DIN 276 2018-12: 475

#### Abschnitt 1.6 interne Elektroinstallation der Abgasabsaugung

Kostengruppe DIN 276 2018-12: 475

**1.6.10 Schaffung von Kabelwegen, ausschließlich für E-Verkabelung der Absaugung pro Stellplatz**
Schaffung von Kabelwegen pro Stellplatz, ausschließlich für Elektro-Verkabelung der Abgasabsaugung, durch Kabel-Pritschen, - Alu-Rohre an Trapezblechdach, Sandwichpaneelwand oder Stahlträgern einschl. Befestigungsmaterial, Kleinteile und Zubehör.
Menge: 7,000 St
Kostengruppe DIN 276 2018-12: 475

**1.6.20 Kabelmaterial und Verlegung in vorhandene Kabelwege pro Stellplatz**
Kabelmaterial und Verlegung, in vorhandene Kabelwege pro Stellplatz im Rahmen der Gesamtmontage, Verlegung aller notwendigen Kabel zur Funktion der Anlage in vorhandene Kabelwege, Kabelmaterial als halogenfreie Kabel. Die Verlegung beinhaltet auch das beidseitige Auflegen der einzelnen Kabel einschl. Kleinteile und Zubehör wie z.B. Kabelverschraubungen.
Menge: 7,000 St
Kostengruppe DIN 276 2018-12: 475

#### Abschnitt 1.7 Befestigungssystem

Kostengruppe DIN 276 2018-12: 475

*Hinweis: Allgemeine Hinweise zum Befestigungssystem*
Allgemeine Hinweise zum Befestigungssystem

Das Befestigungssystem ist vor der Materialbestellung und Ausführung mit dem Bauherrn oder seinem Beauftragten auf der Baustelle zu bemustern. Das Befestigungssystem muss den Anforderungen entsprechen. Abweichungen vom bemusterten Befestigungssystem sind nur aus zwingenden Gründen und mit schriftlicher Genehmigung durch den Bauherrn oder seinen Beauftragten zulässig. Für Befestigungs- und Hilfskonstruktionen hat, wenn erforderlich, durch den Auftragnehmer der statische Nachweis zu erfolgen. In das Bauwerk einzubringende Befestigungsteile und
einzuleitende Kräfte sind rechtzeitig vor Ausführungsbeginn im Zuge der Montageplanung mit dem Statiker und dem Rohbauunternehmen abzustimmen. Verankerungen mit Dübeln sind nur mit entsprechend dem Verwendungszweck und baurechtlich zugelassenen, baumustergeprüften Ankern gemäß Verarbeitungsvorschrift des Herstellers zulässig.

Das Befestigungssystem ist entsprechend dem Verwendungsort und der Bestimmung dauerhaft korrosionsbeständig ausgeführt. Schnittstellen sind entgratet, angefast und bei verzinktem Befestigungssystem mit Kaltzinkfarbe mehrfach beschichtet. Generell ist Kanten- und Stoßschutz aus signalfarbigen Kunststoffkappen anzubringen. Die Schallentkopplung erfolgt gemäß den Anforderungen jedoch mindestens mit Dämmein- oder unterlagen. Gewindestabverlängerungen sind mit dafür zugelassenen Gewindemuffen mit nicht durchgehendem Gewinde und zusätzlicher beidseitiger Sicherung durch Kontermuttern auszuführen.

**1.7.10 Profil-Stahlkonstruktion und Befestigungskonsolen**
Befestigungssystem aus Montageschienen für Rohrunterstützungen, Festpunktkonstruktionen, Bauteil- und Ventilatorbefestigung an Trapezblechdach, Stahlträger oder Sandwichwand  aus verzinktem Stahl, soweit nicht in anderen Positionen erfasst, in Form von Montageschienen, Rohrschellen, Gewindestäben, Stockschrauben, Haltern, Bodenplatten, Knotendreiecken, Fertigkonsolen und Streben, einschließlich der dazugehörigen und im Einheitspreis einbezogenen Befestigungs- und Kleinteile wie Schrauben, Muttern, Scheiben, Federn, Dübeln, Trapezdachabhängern, Trägerklammern usw., einschließlich Materialien zur Schallentkopplung, Kanten- und Stoßschutz als Kunststoffkappe. Befestigungsuntergrund Trapezblechdach, Stahlträger oder Sandwichwand. Wie zuvor beschrieben komplett liefern und montieren.
Menge: 375,000 kg
Kostengruppe DIN 276 2018-12: 475

### Bereich 2 KG 479 Sonstiges zur KG 470

Kostengruppe DIN 276 2018-12: 479

#### Abschnitt 2.1 Beschilderung Lüftungs- und Kälteanlagen

Kostengruppe DIN 276 2018-12: 479

**2.1.10 Schaltschema unter Glas**
Liefern und Aufhängen des Anlagenschema, farbig angelegt;
Benennung aller Anlagenparameter, Dimensionen und Bezeichnung der Hauptbauteile
Datum der Inbetriebnahme;
Format: mind. DIN A3;
einschl. Rahmen mit Glas- bzw. Plexiglasabdeckung.
Menge: 1,000 St
Kostengruppe DIN 276 2018-12: 479

**2.1.20 Farbkennzeichnung Richtungspfeile**
STLB-Bau 2024-04 041
Farbkennzeichnung DIN 2403 Kennzeichnung der Fließrichtung durch Richtungspfeile.
Menge: 7,000 St
Leistungsbereichkatalog: 041
Kostengruppe DIN 276 2018-12: 479

#### Abschnitt 2.2 Inbetriebnahme der Anlage

Kostengruppe DIN 276 2018-12: 479

**2.2.10 Inbetriebnahme Abgasabsaugung**
Inbetriebnahme, Einregulierung, Funktionstest und Vorbereitung der Endabnahme der errichteten Abgasabsaugung gemäß den aktuell gültigen Normen und Richtlinien und den Montageanweisungen des Herstellers, inkl. Protokollierung und aller notwendigen Hilfsmittel durführen.
Menge: 1,000 St
Kostengruppe DIN 276 2018-12: 479

**2.2.20 Zusätzliche Einweisung des Bedienpersonals**
Zusätzliche Einweisung des Bedienungspersonals durch
Fachpersonal in sämtliche Anlagen, unter Beachtung der VOB,
sofern nicht bereits in gesonderten Positionen aufgeführt. Das
einzuweisende Personal wird von dem Bauherrn benannt. Nach
Fertigstellung der einzelnen Bauabschnitte sind
Teileinweisungen während der Bauzeit durchzuführen. Über die
erfolgten Einweisungen sind Protokolle anzufertigen.
Einweisungen und Schulungen unterliegen folgenden
Schwerpunkten:
- Allgemeine Unterweisung und Einführung in angewandte
  Techniken
- Handhabung der Systeme
- Anlagenspezifische Einweisung des Betreiberpersonals
  hinsichtlich der Funktion und des Betriebsverhaltens der
  einzelnen Anlagenteile
- Anleitung zur Realisierung der wirtschaftlichen Betriebsweisen
  der Anlagen
Menge: 2,000 h
Kostengruppe DIN 276 2018-12: 479

**2.2.30 Teilnahme AN am 1:1-Test GA**
Teilnahme des Inbetriebnahme-/Service-Personals des Auftragnehmers an dem 1:1-Test der Feld-, Automations- und Managementebene

Der Auftragnehmer hat für den Zeitraum der hardwareseitigen Überprüfung der dem Leistungsumfang zugeordneten Informationspunkte dem Auftragnehmer des Gewerkes Gebäudeautomation sein Inbetriebnahme-/ Servicepersonal zur Verfügung zu stellen und muss den Arbeiten des lnbetriebnahmepersonals des Gewerkes Gebäudeautomation beistehen und die Arbeiten begleiten.

Gemeinsam mit dem Auftragnehmer Gewerk Gebäudeautomation sind folgende Leistungen zu erbringen:

- Festlegen des Prüfumfanges anhand der Datenpunktlisten des
  Auftragnehmers Gewerk Gebäudeautomation,
- Prüfen der Zugehörigkeit zwischen den vorgenannten
  lnstallationsebenen an den Schnittstellen in den
  Schaltschränken,
- Abschluss des 1:1-Test
Menge: 1,000 St
Kostengruppe DIN 276 2018-12: 479

**2.2.40 Teilnahme AN zur Sachverständigenabnahme**
Teilnahme des Auftragnehmers zur Sachverständigenabnahme

Der Auftragnehmer hat für den Zeitraum der Abnahme seiner Gewerke dem Sachverständigen sein Fachpersonal zur Verfügung zustellen und muss den Arbeiten des Sachverständigen beistehen und diese begleiten.
Menge: 1,000 St
Kostengruppe DIN 276 2018-12: 479

#### Abschnitt 2.3 Dokumentation

Kostengruppe DIN 276 2018-12: 479

**2.3.10 Werk- und Montageplanung**
Erstellen der Werk- und Montageplanung gemäß VOB Teil C vor Baubeginn, entsprechend der vorliegenden Ausschreibung und der digital zur Verfügung gestellten Ausführungsplanung (DWG + PDF). Die Werk- und Montageplanung ist dem Auftraggeber bzw. seinem Vertreter spätestens zwei Wochen vor Baubeginn zur Prüfung und Anerkennung vorzulegen.
Menge: 1,000 St
Kostengruppe DIN 276 2018-12: 479

**2.3.20 Revisions- und Übergabeunterlagen Abgasabsaugung**
Die Anlagendokumentation ist Voraussetzung für die Abnahme. Sie is gemäß dem der Ausschreibung beigelegten Standard für die Anfertigung von Planungs- und Bestandsunterlagen zu erstellen. Die benötigten AFU-Pläne zur Erstellung der Anlagendokumentation werden als DWG und PDF-Datei zur Verfügung gestellt. Die Datenerfassungstabellen werden als XLXS-Datei übergeben.

Zwei Wochen vor Abnahme der Baumaßnahme erfolgt die Zusendung der digitalen Bestandspläne und vollständigen Datenerfassungstabellen an den AG zur Prüfung und Freigabe. Erst nach erfolgter Freigabe der Anlagendokumentation erfolgt die Übergabe gemäß Muster 14 RBBau.

Die Unterlagen sind wie folgt zu übergeben:
Papierversion: 3-fach
Digital auf Datenträger: 3-fach

Digitale Bestandsunterlage:
- Dateien mit Klartextnamen entsprechend AKS
- Editierbare Texte im Format Microsoft Word DOCX und PDF
- Editierbare Tabellen im Format Microsoft Excel XLSX und PDF
- Herstellerdokumente im Format PDF
- Bestandspläne im Format Autodesk DWG Stand 2021 und
  PDF - Symbolik entsprechend ISO, EN DIN
- Fotos im JPEG-Format
- Videos als AVI-Datei im MP4-Format
- Einheitliche Nomenklatur zur Codierung von Plänen und
  Dateien entsprechend Anlagenkennzeichnungssystem AKS
Menge: 1,000 St
Kostengruppe DIN 276 2018-12: 479

#### Abschnitt 2.4 Gerüste und Arbeitsbühnen

Kostengruppe DIN 276 2018-12: 479

**2.4.10 Anlieferung und Aufbau fahrbare Arbeitsbühne 1,5kN/m2 H 4m**
Anlieferung und Aufbau fahrbare Arbeitsbühne fahrbare Arbeitsbühne DIN EN 1004, Gruppe 2 (1,5 kN/m2), Raumhöhe 5,0 - 6,0 m, im Gebäude.
Menge: 1,000 St
Leistungsbereichkatalog: 001
Kostengruppe DIN 276 2018-12: 479

**2.4.20 fahrbare Arbeitsbühne 1,5kN/m2 H 4m**
fahrbare Arbeitsbühne DIN EN 1004, für die gesamte Bauzeit, Gruppe 2 (1,5 kN/m2), Raumhöhe 5,0 - 6,0 m, im Gebäude, einschl. tägliches mehrmaliges Umsetzen der Bühne.
Menge: 1,000 Mon
Leistungsbereichkatalog: 001
Kostengruppe DIN 276 2018-12: 479

**2.4.30 Abbau und Abtransport fahrbare Arbeitsbühne 1,5kN/m2 H 4m**
Abbau und Abtransport fahrbare Arbeitsbühne fahrbare Arbeitsbühne DIN EN 1004, Gruppe 2 (1,5 kN/m2), Raumhöhe 5,0 - 6,0 m, im Gebäude.
Menge: 1,000 St
Leistungsbereichkatalog: 001
Kostengruppe DIN 276 2018-12: 479

#### Abschnitt 2.5 Stundenlohnarbeiten

Kostengruppe DIN 276 2018-12: 479

*Hinweis: Hinweis Stundenlohn*
Stundenlohnarbeiten dürfen nur Leistungen umfassen, die nicht von Positionen der Leistungsbeschreibung gefasst werden können, nicht nach den Vorbemerkungen und Vertragsbedingungen der Ausschreibungsunterlage in die Einheitspreise mit einzukalkulieren waren oder vom Auftraggeber gesondert abgefordert werden.
Die Abrechnung von Stundenlohnarbeiten bedarf einer vorherigen Vereinbarung zwischen dem Auftragnehmer und dem Auftraggeber bzw. der örtlichen Bauüberwachung des Auftraggebers.

Für diese Arbeiten sind tägliche, von der verantwortlichen Bauleitung bescheinigte Stundenzettel in doppelter Ausführung auszustellen.

Für die Prüfbarkeit muss der AN auf den Stundenlohnzetteln neben den Angaben nach  §15 Abs.3 VOB /B die  üblichen Daten und Personenangaben vermerken.

Soweit nicht im Einzelfall der Einsatz einer bestimmten Mitarbeiterqualifikation vereinbart ist, wird im Anerkennungsfall nur die Tarifgruppe vergütet, die den Anforderungen der Arbeit entspricht, und zwar unabhängig davon, wer die Arbeit tatsächlich ausgeführt hat.
Der Einsatz von Werkzeugen und Montagehilfen wird nicht gesondert vergütet.

**2.5.10 Monteurstunden**
Monteurstunden

Der Verrechnungssatz umfasst sämtliche Aufwände und
Zuschläge gemäß VOB/B § 15 Abs. 1 Punkt 2 für Arbeiten während der üblichen Arbeitszeit.
Menge: 1,000 h
Kostengruppe DIN 276 2018-12: 479

**2.5.20 Obermonteurstunden**
Obermonteurstunden

Der Verrechnungssatz umfasst sämtliche Aufwände und
Zuschläge gemäß VOB/B § 15 Abs. 1 Punkt 2 für Arbeiten während der üblichen Arbeitszeit.
Menge: 1,000 h
Kostengruppe DIN 276 2018-12: 479

**2.5.30 Ingenieurleistungen / Techniker**
Ingenieurleistungen / Techniker

Der Verrechnungssatz umfasst sämtliche Aufwände und
Zuschläge gemäß VOB/B § 15 Abs. 1 Punkt 2 für Arbeiten während der üblichen Arbeitszeit.
Menge: 1,000 h
Kostengruppe DIN 276 2018-12: 479
